# Grundhafter Ausbau Winterfeldtstraße in Prenzlau
Angebotsaufforderung (GAEB DA XML 3.1, DA83)
Projekt: 25005
Währung: EUR
Nebenangebote zugelassen: ja
Ausführungsbeginn: 15.01.2026
Auftraggeber: ZWAR, Zweckverband Wasserversorgung und, Abwasserbehandlung Insel Rügen, Putbuser Chaussee 01, 18528 Begen auf Rügen, Ansprechpartner ee; Vergabenummer: PZ_FW_WS_1.BA
Erstellt mit: GXML Toolbox V3.3 R20230829, iTWO_64 V25.0.364, 23.02.2026

## Aufgabenstellung, Baubeschreibung
Aufgabenstellung, Baubeschreibung (Gas)
Die Winterfeldtstraße wird im Zusammenhang mit dem verkehrstechnischem Ausbau auch gasseitig ange- passt.
Bauraum ist beengt erschütterungsarme Verdichtungsgeräte müssen eingesetzt werden.

Vorhandene Gasversorgungsanlagen
Im nördlichen Gehweg verläuft eine Niederdruckerdgasleitung DN 300 Stahl (bitumenummantelt) bis zur Einmündung in die Triftstraße. Im südlichen Gehweg verläuft eine Niederdruckerdgasleitung DN 150 Stahl (PE-ummantelt).

Geplante Gasversorgungsanlagen / Umverlegung

Versorgungsleitung
Die DN 300 Hauptleitung im nördlichen Gehweg der Winterfeldtstraße befindet sich in keinem ordnungsge- mäßen Zustand (Minderdeckung) und versperrt somit den Bauraum für alle weiteren Medien wie Fernwärme etc.. Sie soll zurückgebaut werden.

Hierzu müssen kurz hinter dem Beginn der Baustrecke und kurz vor dem Ende der Baustrecke jeweils eine Baugrube errichtet werden.

Das Trennen und Abdichten der Leitungen erfolgt durch die Stadtwerke Prenzlau. Entsprechende Ko- ordinierungsleistungen sind einzukalkulieren.

Der Auftragnehmer hat dann die alte Leitung DN 300 Stahl (bitumrenummantelt) rückzubauen und fach- gerecht zu entsorgen.

Grundstücksanschlüsse
Alle Gashausanschlüsse von der nördlichen Hauptleitung sind auf auf die südliche Hauptleitung (DN 150 Stahl) umzubinden.
Erst wenn alle 7 Hausanschlüsse (Nordseite) erneuert wurden und alle 7 Objekte wieder mit Gas versorgt werden, kann die DN 300 Stahlleitung außer Betrieb genommen und zurückgebaut werden. Das Asubauen nd Entsorgen sind Leistungen des AN.
Auf der Südseite sind ebenfalls 6 Hausanschlüsse zu erneuern.

Die Umbindung sämtlicher Gas-Hausanschlüsse obliegt dem Leitungsträger (Stadt- werke Prenzlau). Der Rückbau und das Entsorgen sind Leistungen des AN.

Straßenquerung
Eine vorh. Straßenquerung DN 300 Stahl in Höhe der Triftstraße solle ebenfalls erneuert werden. Dieses muss abschließend erfolgen, nachdem alle Hausanschlüsse erneuert wurden und alle Objekte wieder mit Gas versorgt sind.

Das Absperren, Trennen, Blasen setzen, Leitungsneuverlegung und Umbinden werden durch die Stadtwerke Prenzlau erfolgen (Koordinierung ist einzukalkulieren).

Alle Erdarbeiten sind durch den Auftragnehmer auszuführen.

Achtung:
Alle Rohrmaterialien müssen aus den Herstellungsjahren 2025 oder 2026 sein (Nachweisführung durch AN).

Sonstiges
Die Leitungen sind nach dem DVGW-Regelwerk und den Verfahrensanweisungen der Stadtwerke Prenzlau zu errichten. Soweit nicht im Leistungsverzeichnis ausgewiesen sind die Aufwendungen dafür mit den EP abgegolten.

Es sind die Vermessungsvorschrift (siehe Anlage 01) und die Hausanschlussaufmaßblätter (siehe Anlage 02) der Stadtwerke Prenzlau zu verwenden.
Für die Rohrverlegearbeiten Gas sowie den Arbeiten an Leitungen unter Gas, den Einbindungs- und Trenn- ungsarbeiten an den Leitungen sind vom Bieter die folgenden Eignungsnachweise zu erbringen:
-  DVGW Zertifikat nach GW 301 G3 PE / Stahl
-  Qualifikationsnachweis der PE-Schweissaufsicht nach GW 331
-  Qualifikationsnachweis des Fachpersonals für das Schweissen von Rohrleitungen aus PE nach GW 330
-  Qualifikationsnachweis des Fachpersonals für das Schweissen von Rohrleitungen aus Stahl nach DIN EN ISO 9606
-  schriftliche Benennung einer Bauaufsichtsperson
Die Mengenermittlung hat Nennweitenbezogen entsprechend der Positionen zu erfolgen.
Auf dieser Basis ist eine Rechnunbgslegung ebenfalls Nennweitenbezogen zu stellen.
(Pauschalen werden anteilig auf die Nennweiten geschlüsselt).

Das Baufeld wird durch die ausgeschriebenen Leistungen und somit mit der Beauftragung definiert!

## Arbeitsschutz
Bei der Bauausführung ist folgendes zu beachten:

-  Einhaltung aller betreffender Unfallverhütungsvorschriften DGUV Vorschriften, u.a.
  DGUV-V 3 + DA-  Elektrische Anlagen u. Betriebsmittel
  DGUV-V 38+ DA-  Bauarbeiten

  unter Beachtung der DGUV Regeln, u.a.
  DGUV-R 100-500-  Betreiben von Arbeitsmitteln
  DGUV-R 101-003-  Umgang mit beweglichen Straßenbaumaschinen
  DGUV-R 101-038-  Bauarbeiten

  und DGUV Informationen, u.a.
  DGUV-I 201-052-  Rohrleitungsbauarbeiten
  DGUV-I 203-004-  Einsatz von elektrischen Betriebsmitteln bei erhöhter elektrischer Gefährdung
  DGUV-I 203-006-  Auswahl u. Betrieb elektrischer Anlagen u. Betriebsmittel auf Bau u. Montage- stellen
  DGUV-I 203-032-  Auswahl und Betrieb von Ersatzstromerzeugern auf Bau- und Montagestellen
  GGUV-I 203-090-  Arbeiten an in Betrieb befindlichen Gasleitungen

-  Einhaltung der Forderungen aus den Technischen Regeln, u.a.
  ASR A1.3  -  Sicherheits- und Gesundheitsschutzkennzeichnung
  ASR A2.1  -  Schutz vor Absturz und herabfallenden Gegenständen, Betreten von Gefahren- bereichen
  ASR A5.2  -  Anforderungen an Arbeitsplätze auf Baustellen … - Straßenbaustellen
  TRGS 519  -  Asbest

-  Einhaltung aller Forderungen aus den Stellungnahmen der herangezogenen Versorgungsträger sowie der Hinweise für die Bauausführung

-  Einhaltung der Forderungen aus der DIN 4124 sowie DIN 18303 bei der Erstellung der Baugruben und Rohrgräben

-  Beachtung der Richtlinien für die Sicherung von Arbeitsstellen an Straßen (RSA)

-  Beachtung der Baustellenordnung der Stadtwerke

Weitere Hinweise zum Bau der Einstiegschächte:

-  Platzierung des Einstiegschachtes so, dass Dreibock zum Einstieg aufgestellt werden und Sicherungs- posten gefahrlos hantieren kann.
-  Alternativ zur Aufstellung eines Dreibocks sollte der Schwenkkran vom Service-Fahrzeug zur Aufnahme des Höhensicherungsgerätes genutzt werden können.

Zusätzliche Hinweise zum Bau des Abwasserpumpwerkes:
-  Arbeitsbereich für den ggf. notwendigen Freiluftsteuerschrank nicht zu nahe an den Schacht vorsehen, da bei geöffnetem Schacht ohne Gitterrost Absturzgefahr besteht. Wenn dies nicht möglich ist, Schutzgelän- der zwischen Schachtöffnung und Schrank anbringen.

-  Als Sicherung gegen Absturz kann der Schacht mit einem teilbaren Gitterrost ausgestattet werden. (kommt auf Schachtgröße an)
-  Display am Steuerschrank sollte möglichst in Augenhöhe und frei von Sonnenblendung sein.

## GEW 08: Gasversorgung 1.BA
Datum: 23.02.2026

### Bereich 1 Bauvorbereitende Maßnahmen

#### Abschnitt 1.1 Bauvermessung

**1.1.10 Absteckung**
*** Pauschalposition
Lagebezug  ETRS 89
  Höhenbezugssystem DHHN 2016

Erstabsteckung der Leitungstrassen entsprechend der Lage- und Höhenangaben durch ein zugelassenes Vermessungsbüro, einschließlich aller erforderlichen Nebenarbeiten.

Herstellen und Sicherung der gesamten Absteckungs- und Vermessungsarbeiten für sämtliche auszuführende Baumaß- nahmen, sowie das Übertragen und Sichern eines Höhenfest- punktes innerhalb des Baugeländes durch ein zugelassenes Vermessungsbüro.

Die Absteckung hat durch ein Vermessungsbüro zu erfolgen. Leistungsumfang wird nur einmal vergütet, obwohl Leistung gemäß  Bauablauf des AN mehrfach notwendig werden kann.
Menge: 1,000 psch

**1.1.20 Mitwirkungshandlung - Vermessungsbüro**
*** Pauschalposition
Mitwirkungshandlungen gegenüber dem Vermessungsbüro für die Bestandseinmessung - Gas-Leitung

-  Übergabe von Planunterlagen (Lageplan)
-  Aufforderung zur Einmessung und Einweisung
-  Übergabe von Einbauskizzen-Leerrohre und Protokollen (Hausanschlußskizzen)
-  Bereitstellung von Hilfskräften für das Betreten von Bau- werken
-  Bestätigung der bautechnischen Darstellung.
Menge: 1,000 psch

**1.1.30 Bestandsvermessung / Bestandspläne**
*** Pauschalposition
Die Bestandsvermessung ist nach Abschluß der Baumaßnahme durch ein Vermessungsbüro durchzuführen.

Herstellung und Übergabe der Bestandsvermessung nach Leist- ungsvorgaben der Stadtwerke Prenzlau (Vermessungsvor- schrift, siehe  Anlage 04)

Lagebezugssystem:  ETRS 89 UTM 33-6
Höhenbezugssystem:  DHHN 2016

Vor Erstellung der Bestandsvermessung sind die angege- benen Daten mit den Vorgaben des AG nochmalig abzuglei-chen!

Die Bestandsunterlagen sind an die Bauleitung des AG spätes- tens eine Woche vor der Bauabnahme vorzulegen!

Die bestätigte Bestandsvermessung ist Basis / Grundlage für eine Gesamtabnahme der Bauleistung und Schlussrechnungs- legung.

Anmerkung: Es sind sämtliche Hausanschlußleitungen in DN und Höhe aufzumessen!
Menge: 1,000 psch

#### Abschnitt 1.2 Beweissicherungsverfahren

**1.2.10 Dokumentation - Gas-Grundstücksanschlüsse**
Alte und neue Gas-Grundstücksanschlüsse dokumentieren und fotografieren und die Übergabe hat auf USB-Speichermedium und in Papierform zu erfolgen.

Abrechnung pro Grundstücksanschluss.
Menge: 13,000 Stck

**1.2.20 Erstellung HA-Datenblatt**
Erstellung des Datenblattes für den Hausanschluss.
Alle Teile sind auf die Gebäudekanten rechtwinklig einzumes- sen.
Das Datenblatt wird vom AG vorgegeben.

Es sind die Hausanschlussaufmaßblätter der Stadtwerke Prenz- lau zu verwenden (Muster, siehe Anlage 02).
Menge: 13,000 Stck

**1.2.30 Zusätzliche Abrechnungsbedingung**
*** Pauschalposition
Dokumentation von Abrechnungsleistungen, welche durch die Bestandsvermessung nicht erfasst werden.

Als Fotodokumentation mit Datumsangabe und Angaben zur Abrechnungsgröße (Länge, Breite, Tiefe usw.) mit Darstellung üblichen Messinstrumenten (Zollstock, Messlatte oder dgl.).

Die Übergabe hat auf USB-Speichermedium und in Papierform (2fach) zu erfolgen.
Menge: 1,000 psch

**1.2.40 Nachweise der Rohrgrabenverdichtung**
Gem. DIN 18300 und 4124 sind die Rohrgräben zu verfüllen und zu verdichten.
Proctorversuch nach DIN 18127 durchführen einschl. Bereitstel- lung sämtlicher Geräte, Auswertung und Darstellung der Meßer- gebnisse. (Nachweis Verdichtungsgrad) Der Proctornachweis ist durch ein zugelassenes Erdstofflabor / Baugrundbüro zu erbrin- gen.

Je Untersuchungsstelle ist der Nachweis zu erbringen:
-  Rohrgrabensohle
-  Rohrzone
-  OK Planum verfüllter Graben
Vergütet werden nur Versuche, die eine ausreichende Ver- dichtung ausweisen, 97% Proctordichte.

Leistung gilt für geplante Sammelleitung bzw. Anschlusslei- tungen der Gasversorgung.
Menge: 13,000 Stck

**1.2.50 Leichte Fallplatte**
Kontrollprüfung für den AG: Leichte Fallplatte
Prüfung des Verformungsmoduls auf der Oberfläche des Pla- nums oder ungebundener Tragschichten mit der leichten Fall- platte.
Zum Leistungsumfang gehören die Versuchsdurchführung so- wie die Auswertung mit Protokoll und graphischer Darstellung der Drucksetzungslinie.
Vergütet werden nur Versuche, die eine ausreichende Trag- fähigkeit ausweisen.

Ausführung erst nach separater Bestätigung durch den AG
Menge: 13,000 Stck

**1.2.60 Abrechnungs- und Übergabedokumentation**
*** Pauschalposition
Herstellung und Übergabe der Bestandsdokumentation

Dokumentation nach den gültigen DIN-Vorschriften und VOB/B  sowie nach Vorgaben der Stadtwerke.
Die Bestandsdokumentation ist 1-fach in Papier (Ordner mit beschrifteten Trennblättern) und digital als PDF an den AG zu übergeben.

Inhalt der Bestandsdokumentation:
1.  Inhaltsverzeichnis
2.  Fertigstellunganzeige (Auftragnehmer und alle seine Nach- unternehmer)
3.  Herstellerbescheinigung auf fach- und projektgerechte Aus- führung (dito 2.)
4.  Abnahmeprotokoll gem. VOB/B §12 (nach Abnahme)
5.  Druckprüfungsprotokolle
6.  Verdichtungsnachweise
7.  Rohrbuch mit Schweißnahtfolgeplan u. HA- Datenblätter
8.  Bohrprotokolle von Horizontalspühlverfahren (wenn ausge- schrieben)
9.  Schweißer- Prüfungsbescheinigungen
10.  Bautagebuch (dito 2.)
11.  Baurapport-Protokolle, Protokolle zu Zwischenabnahmen
12.  Lieferscheine (für Rohr, Formteile, Erdstoffe usw.)
13.  Zertifikate (siehe Punkt 12)
14.  Bestandsplan (Endfassung, Originalgröße u. auf separatem USB-Speichermedium
15.  Aufmasse mit Aufmassskizzen zu Grundstücksanschlüssen
16.  Einbauskizzen
17.  Fotodokumentation (nur digital)
18.  Gefährdungsbeurteilung
19.  Nachweise von den Eigenüberwachungsverfahren
20.  geprüfte Schlussrechnung
Menge: 1,000 psch

**1.2.70 Abstimmung mit Eigentümer**
*** Pauschalposition
Aufwand für Absprachen / Abstimmung mit den Eigentümern bzgl. Grundstücksanschlüsse.
Anfertigen von Grundstücksanschlußskizzen mit Bestätigung des Eigentümers, sofern diese gegenüber den vorh. Unterlagen einzuändern sind.

Leistungen durch:  Polier / Vorarbeiter
Umfang:  für 13 Grundstücksanschlüsse

Leistung wird nur einmal vergütet, obwohl mehrmals erfor- derlich / gem. Anzahl vorh. Grundstücksanschlüsse.
Menge: 1,000 psch

**1.2.80 Information der Anwohner**
*** Pauschalposition
Aufwand für schriftlich Information der Anwohner über die Bau- maßnahme und notwendiger Ver- bzw. Entsorgungsunterbrech- ung (Gas).
Bestandteil der Information muss der Umfang der Arbeiten mit ggf. notwendigen Einschränkungen und die terminliche Durch- führung werden.
Einzukalkulieren sind 5 Postwurfsendung je GA-Anschluss.
Die Postwurfsendungen sind durch den AG zu bestätigen.
Menge: 1,000 psch

### Bereich 2 Gas ND-Leitung

#### Abschnitt 2.1 Abbrucharbeiten

*Hinweis: Demontage und Entsorgung von Gasversorgungsleitungen*
Demontage und Entsorgung ausser Betrieb genommener Leitungsabschnitte. Trennung der Leitungsabschnitte und Kürzung auf die für den Abtransport erforderliche Länge sind einzurech- nen.
Abbruchmaterial geht in Eigentum des AN über und ist fachge- recht zu entsorgen.

Um die Versorgung zu gewährleisten, kann die alte Leitung erst abgebrochen werden, wenn die Leitungserneuerung eingebun- den bzw. die Anschlüsse umgebunden sind.
Mehraufwendungen für einen ggf. erneuten Erdbau sind in die Abbruchposition mit einzukalkulieren.

**2.1.10 Gasversorgungsleitung; NDL DN 300 ausbauen / beseitigen**
Vorhandene Gasversorgungsleitung (NDL) im Zuge des Bauge- schehens aufnehmen und entsorgen.

Die Außerbetriebnahme mit Abfackeln (Herstellung der Gasfrei- heit) und Trennung erfolgt durch den Versorger.
Die Versorgungsleitung ist so lange in Betrieb zu halten, bis der neue Anschluss (Umschluss an die neu verlegte Versorgungs-leitung) vorgenommen ist. Dies gilt auch für Baustillstandszei-ten.

Einzurechnen sind alle erforderlichen Leistungen wie:
Erdarbeiten, Rohrmaterial, Formstücke, Verbindungselemente, sowie Erschwernisse durch andere Medien und Anlagen (z.B. Schutzrohre).
Erdarbeiten in der Leitungszone in Boden der Klassen 3 bis 5 ausführen.
Hinweis:
Leitung diente früher dem Tranport von Stadtgas! Mit ent- sprechenden Ablaguerung ist zu rechnen und bei Entsorgung zu berücksichtigen.

Dimension:  bis DN 300
Material:  Stahl / PE / StBa (Stahl bitumenummantelt)
Ausbautiefe:  bis UK Rohr bzw. UK Auflager
  über 0.40 bis 2.50 m
Sämtliche Stoffe und Aushub  einer Wiederverwertung nach Wahl des AN zuführen bzw. bei Nichteignung vorschriftsmäßig entsorgen.
in Teillängen,
Menge: 180,000 m

**2.1.20 Versorgungshinweis- Schilder aufnehmen / entsorgen**
Vorhandene Schilder (Gasversorgung) einschl. Fundament und Pfosten aufnehmen und entsorgen.
Menge: 20,000 Stck

**2.1.30 Schieberkappe aufnehmen**
Schieberkappe ausbauen, Material geht in Eigentum des AN über und ist vorschriftsmäßig zu entsorgen.
Schieber / Gestänge usw. bei Notwendigkeit auch rückbauen, Leitung verschließen incl. Nebenarbeiten. Abstimmung mit Betreiber erforderlich, Leistungsfestlegung.
Menge: 15,000 Stck

#### Abschnitt 2.2 Mineralbodenarbeiten

*Hinweis: Hinweis*
Die ausgeschriebenen Leistungen der Mineralbodenarbeiten be- inhalten einen prozentualen Anteil Handschachtung von 80%.
Es sei denn es wird auf reine Handschachtung verwiesen.

**2.2.10 Baugrube für Trennung, Ein- bzw. Umbindung herstellen**
Baugrube für geplante Trennung, Ein- bzw. Umbindung der Gasleitung bis DN 300 herstellen.
Leitungen und Anschlussbereich freilegen im Kreuzungs-, Umbinde- bzw. Stilllegebereich.
Incl. aller Erd- und Nebenarbeiten, notwendiger Wasserhaltung und Verbau.

Die Umbindung / Trennung erfolgt über den Leitungsträger.
Baugrube herstellen,
Tiefe:  bis 2.00 m (Die Tiefe wird berechnet ab UK Planum Verkehrsfläche bis UK Auflager/Bettung.)
Länge:  bis 2.50 m
Breite:  bis 2.50 m

Ansonsten gelten die Vorgaben gemäß DIN 4124 (Böschungen, Verbau, Arbeitsraumbreiten etc.).

Aushuberdstoff wird zum Verfüllen nicht verwendet.

Boden profilgerecht abtragen, laden, fördern zur Lagerfläche transportieren und zur Wiederverwendung in Haufwerken (bis 500 m³) abladen und lagern.
max. Transportentfernung 500m,
Anlegen von Haufwerken gemäß Haufwerkszuordnung (siehe Gewerk 02) mit je 500 m³ Volumen zur Deklarationsanalytik.
Menge: 5,000 Stck

**2.2.20 Leitungsgraben da 315 herstellen / verfüllen; T bis 2.50 m**
Leitungsgraben für den Bau der Gas-Versorgungsleitung (Straßenquerung) einschließlich Kopflöcher (für Knotenpunkte / Muffen usw.), mit "beidseitigem Verbau" gemäß DIN 4124, haltungsweise herstellen und unterhalten (in Teillängen / bis 13 Abschnitte).

Bodenklasse nach DIN 18300: 3 - 5

Verlegetiefen:  bis 2.50 m unter Planum
(Die Grabentiefe wird berechnet ab UK Planum Verkehrsfläche bis UK Sandauflager der Rohrleitung.)

Breite der Grabensohle:
gemäß DIN 4124 für Rohrnennweiten da 315

Aushuberdstoff wird zum Verfüllen nicht verwendet.

Boden profilgerecht abtragen, laden, fördern zur Lagerfläche transportieren und zur Wiederverwendung in Haufwerken (bis 500 m³) abladen und lagern.
max. Transportentfernung 500m,
Anlegen von Haufwerken gemäß Haufwerkszuordnung (siehe Gewerk 02) mit je 500 m³ Volumen zur Deklarationsanalytik.

Die Rohrgrabensohle ist genau herzustellen, auszugleichen und abzustampfen.

Lagenweise Rohrgrabenwiederverfüllung (gemäß DIN 4124) einschl. Herstellen des Rohrbettes mit frei Einbaustelle gelie-ferten, verdichtungsfähigen und steinfreien Füllboden, einschl. der Rohrgrabenverdichtung Dpr= 100 %.
(Erdstofflieferung wird in einer gesonderten Position vergütet).

Nach Verlegen der Rohre ist der Boden unter gleichzeitiger Ent-fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus- zubilden, so dass keine unzulässigen Längsbiegungen sowie punkt- und linienförmige Auflagerungen auftreten.
Vor dem Einlegen der Rohrleitung ist eine Sauberkeitsschicht aus Bettungssand einzubauen. Mehreinbau im Bereich der  Formteile und Arbeitsräume für Rohrverbindungen ist einzurech- nen. Die Einbettung der Leitung bis etwa 30 cm über dem Rohr- scheitel geschieht durch weitere Schüttlagen. Bettung gemäß Typ 1 nach DIN 4124 (Erdstofflieferung wird in einer gesonder-ten Position vergütet).

Abgerechnet wird nach der Länge der Leitungsgräben, gemes- sen wird in der Achse der Leitung, von Hinterkante Hausan- schluss bis Achse Hauptkanal.

Behinderung durch vorh. Ver- und Entsorgungsleitungen, wie auch Kabel und  Verbau (soweit erforderlich) sind in den Einheitspreis mit einzurechnen.
Menge: 12,000 m

**2.2.30 Boden für Baugruben- und Rohrgrabenverfüllung liefern**
Boden für Baugruben- und Rohrgrabenverfüllung Tiefe bis 2.00 m, nichtbindigen, verdichtungsfähigen, steinfreien Füllboden, zum Einbau in die Baugruben der geplanten Einbindung und Rohrgräben, einschl. der Kopflöcher, Boden frei Baustelle lie- fern, anfahren und direkt an der Einbaustelle abladen, verteilen und lagenweise verdichten.

Bei der Verfüllung und Verdichtung sind die Hinweise und Be- dingungen des Baugrundgutachten zu berücksichtigen und ein- zukalkulieren.

Baugrube  Tiefe:  bis 2.00 m
  Länge:  bis 2.50 m
  Breite:  bis 2.50 m

Rohrgrabenbreite nach DIN 4124 (Leitungsabbruch)

Material:  Kies - Sand  - Gemisch
  (Gruppe GW nach DIN 18196 mit 40 % ge- brochnen Anteilen gem. ZTV-SoB 20)
  klassifizierte Frostschutzschicht

Körnung:  0/45

Verdichtung:  gem. ZTVE Pkt. 9.5

Bereich:  Baugruben Gasleitugn
  (Trennung, Ein- bzw. Umbindung)
  Rohrtrasse Abbruch Gasleitung DN 300

Abgerechnet wird nach mittler Rohrgrabentiefe abzügl. durch Rohrleitung, Bettungssand und Oberflächenaufbau verdrängten Bodens
Menge: 120,000 m³

### Bereich 3 Gas ND - Grundstücksanschlüsse

*Hinweis: Hinweis*
Die folgenden ausgeschriebenen Leistungen sind anteilig für die Herstellung der neuen Gasanschlussleitungen zu kalkulieren.

#### Abschnitt 3.1 Abräumungsarbeiten

**3.1.10 Unrat, nicht wiederverwendbare Materialien**
Unrat, nicht wiederverwendbare Materialien wie z.B. Metalteile, Betonbruch, Steine, Kunststoff, Rohrmaterialien, (unbrauch- bar) freilegen, aufnehmen, sortieren.
Gut von der Baustelle entfernen und einer Wiederverwertung nach Wahl des AN zuführen bzw. bei Nichteignung vorschrifts- mäßig entsorgen.
Abgerechnet wird nach Aufmass fester Masse.
Menge: 4,000 m³

**3.1.20 Fundamente abbrechen / entsorgen**
Fundamentsockel, Treppen-, Stufen-, Fahnenmast-, Lampen- bzw. Werbeschildfundamente im Bereich der Baumaßnahme einschl. Fundamentbeton aufnehmen und fachgerecht entsor- gen.

Material aus Beton ca. 1.50 x 2.00 x 1.00 m abbrechen. Das anfallende Material  einer Wiederverwertung nach Wahl des AN zuführen bzw. bei Nichteignung vorschriftsmäßig entsorgen.
Die Abbruchgruben sind mit verdichtungsfähigem Boden zu verfüllen und zu verdichten.
Verdichtungsfähigen Boden liefern ist einzukalkulieren.
In die Position sind alle erforderlichen Materialien und Neben- leistungen einzurechnen. Abrechnung erfolgt nach Aufmass.

Ausführung der Leistung bei Erfordernis in Abstimmung mit AG und Bauleitung!
Menge: 4,000 m³

#### Abschnitt 3.2 Abbrucharbeiten

*Hinweis: Demontage und Entsorgung von Gasversorgungsleitungen*
Demontage und Entsorgung ausser Betrieb genommener Leitungsabschnitte. Trennung der Leitungsabschnitte und Kürzung auf die für den Abtransport erforderliche Länge sind einzurech- nen.
Abbruchmaterial geht in Eigentum des AN über und ist fachge- recht zu entsorgen.

Um die Versorgung zu gewährleisten, kann die alte Leitung erst abgebrochen werden, wenn die Leitungserneuerung eingebun- den bzw. die Anschlüsse umgebunden sind.
Mehraufwendungen für einen ggf. erneuten Erdbau sind in die Abbruchposition mit einzukalkulieren.

**3.2.10 Gasversorgungsanschlussleitung; bis DN 50 ausbauen / beseitigen**
Vorhandene Gasversorgungsanschlussleitung (NDL) im Zuge des Baugeschehens aufnehmen und entsorgen.

Die Außerbetriebnahme mit Abfackeln (Herstellung der Gasfrei- heit) und Trennung erfolgt durch den Versorger.
Die Anschlussleitung ist so lange in Betrieb zu halten, bis der neue Anschluss (Umschluss an die Versorgungsleitung) vorge- nommen ist. Dies gilt auch für Baustillstandszei-ten.

Einzurechnen sind alle erforderlichen Leistungen wie:
Erdarbeiten, Rohrmaterial, Formstücke, Verbindungselemente, sowie Erschwernisse durch andere Medien und Anlagen (z.B. Schutzrohre).
Erdarbeiten in der Leitungszone in Boden der Klassen 3 bis 5 ausführen.
Dimension:  bis DN 50
Material:  Stahl / PE / StBa (Stahl bitumenummantelt)
Ausbautiefe:  bis UK Rohr bzw. UK Auflager
  über 0.40 bis 2.50 m
Sämtliche Stoffe und Aushub  einer Wiederverwertung nach Wahl des AN zuführen bzw. bei Nichteignung vorschriftsmäßig entsorgen.
in Teillängen,
Menge: 25,000 m

#### Abschnitt 3.3 Mineralbodenarbeiten

*Hinweis: Hinweis*
Die ausgeschriebenen Leistungen der Mineralbodenarbeiten be- inhalten einen prozentualen Anteil Handschachtung von 100%.

**3.3.10 Leitungsgraben da 63 herstellen / verfüllen; T bis 1.50 m**
Leitungsgraben für den Bau der Gas-Anschlussleitung, ein- schließlich Kopflöcher (für Einbindung / Hauseinführung / Kno- tenpunkte / Muffen usw.), mit "beidseitigem Verbau" gemäß DIN 4124, haltungsweise herstellen und unterhalten (in Teillängen / bis 13 Abschnitte).

Bodenklasse nach DIN 18300: 3 - 5

Verlegetiefen:  bis 1.50 m unter Planum
(Die Grabentiefe wird berechnet ab UK Planum Verkehrsfläche bis UK Sandauflager der Rohrleitung.)

Breite der Grabensohle:
gemäß DIN 4124 für Rohrnennweiten da 63

Aushuberdstoff wird zum Verfüllen nicht verwendet.

Boden profilgerecht abtragen, laden, fördern zur Lagerfläche transportieren und zur Wiederverwendung in Haufwerken (bis 500 m³) abladen und lagern.
max. Transportentfernung 500m,
Anlegen von Haufwerken gemäß Haufwerkszuordnung (siehe Gewerk 02) mit je 500 m³ Volumen zur Deklarationsanalytik.

Die Rohrgrabensohle ist genau herzustellen, auszugleichen und abzustampfen.

Lagenweise Rohrgrabenwiederverfüllung (gemäß DIN 4124) einschl. Herstellen des Rohrbettes mit frei Einbaustelle gelie-ferten, verdichtungsfähigen und steinfreien Füllboden, einschl. der Rohrgrabenverdichtung Dpr= 100 %.
(Erdstofflieferung wird in einer gesonderten Position vergütet).

Nach Verlegen der Rohre ist der Boden unter gleichzeitiger Ent-fernung des Verbaues in Lagen von 30 cm zu verfüllen und gut zu verdichten. Bei Gefährdung angrenzender Gebäude durch die Verdichtung sind Lagen kleiner 30 cm einzubauen und mit kleinerem Verdichtungsgerät zu verdichten. Ab 50 cm über Rohrscheitel ist die Verdichtung maschinell durchzuführen. Die Verdichtung hat gleichmäßig zu erfolgen von der Grabenwand zur Rohrmitte hin.

Die Hinweise des Baugrundgutachtens bezüglich der Verfüllung und Verdichtung sind zu beachten und einzukalkulieren.

Die Rohrbettung ist nach der ZTVE-StB 09 und DIN 4124 aus-zubilden, so dass keine unzulässigen Längsbiegungen sowie punkt- und linienförmige Auflagerungen auftreten.
Vor dem Einlegen der Rohrleitung ist eine Sauberkeitsschicht aus Bettungssand einzubauen. Mehreinbau im Bereich der  Formteile und Arbeitsräume für Rohrverbindungen ist einzurech- nen. Die Einbettung der Leitung bis etwa 30 cm über dem Rohr- scheitel geschieht durch weitere Schüttlagen. Bettung gemäß Typ 1 nach DIN 4124 (Erdstofflieferung wird in einer gesonder-ten Position vergütet).

Abgerechnet wird nach der Länge der Leitungsgräben, gemes- sen wird in der Achse der Leitung, von Hinterkante Hausan- schluss bis Achse Hauptkanal.

Behinderung durch vorh. Ver- und Entsorgungsleitungen, wie auch Kabel und  Verbau (soweit erforderlich) sind in den Einheitspreis mit einzurechnen.
Menge: 100,000 m

**3.3.20 Bodenaustausch lokal / Abtrag**
Vorhandenen unbrauchbaren (humosen bzw. nicht verdich- tungsfähigen) Boden im Bereich der Baumaßnahme unter OK Planum (bis 0.30 m dick) lösen, laden und abfahren.
Ansatz ca. 80% Planum Trasse Gasversorgung

Boden profilgerecht abtragen, laden, fördern zur Lagerfläche transportieren und zur Wiederverwendung in Haufwerken (bis 500 m³) abladen und lagern.
max. Transportentfernung 500m,
Anlegen von Haufwerken gemäß Haufwerkszuordnung (siehe Gewerk 02) mit je 500 m³ Volumen zur Deklarationsanalytik.

Abgerechnet wird nach Auftragsprofilen.
Menge: 10,000 m³

**3.3.30 Bodenaustausch lokal / Einbau**
Sauberkeitsschicht als Bodenaustausch liefern, lagenweise 0.15 m dick in Auftragsflächen profilgerecht einbauen und intensiv verdichten, seitliche Abböschungen mit Neigung 1:1.5, Verdich- tungsgrad DPr mind. 103 %, Verformungsmodul auf OK Sau- berkeitsschicht Ev2 mind. 45 MPa, Ebenheit auf der Oberkante der FSS +/- 2 cm je 4 m Länge

Material:  Kies - Sand  - Gemisch
  (Gruppe GW nach DIN 18196 mit 40% gebro- chnen Anteilen gem. ZTV-SoB 20)
  klassifizierte Frostschutzschicht

Körnung:  0/45

Einbauhöhe:  bis 0.30 m

Bereich:  Bodenverbesserung im Bereich der Leitungs- trasse Gasversorgung
  (Ansatz ca. 80%)

Die erforderliche Verdichtung Ev2 mind. 45 MPa ist mit Last- plattenversuch (dynamisch) auf OK Sauberkeitsschicht nachzu- weisen.

Abgerechnet wird nach Auftragsprofilen.
Menge: 10,000 m³

**3.3.40 Hindernisse im Boden aufnehmen**
Hindernisse im Boden aufnehmen. Das Abbruchmaterial wird Eigentum des AN, ist von der Baustelle zu entfernen und einer Wiederverwertung nach Wahl des AN zuzuführen bzw. bei Nichteignung vorschriftsmäßig zu entsorgen.

Arten der Hindernisse
Mauerwerk / Beton / Fundamentreste /
Größere Findlinge DU 10 - 60 cm bis 0.5 m³ Rauminhalt
Menge: 3,000 m³

**3.3.50 Bettungssand / Rohrumhüllungsmaterial liefern**
Nichtbindigen, verdichtungsfähigen, steinfreien Bettungssand gemäß Typ 1 nach DIN 4124 für Gas-Anschlussleitungen frei Verwendungsstelle liefern. Zur Herstellung einer Sohle gemäß gültigen Vorschrift (DIN 4124) sowie zur Ummantelung der Rohre bis 30 cm über Rohrscheitel.
Menge: 25,000 m³

**3.3.60 Boden für Baugruben- und Rohrgrabenverfüllung liefern**
Boden für Baugruben- und Rohrgrabenverfüllung Tiefe bis 1.75 m, nichtbindigen, verdichtungsfähigen, steinfreien Füllboden, zum Einbau in die Baugruben der geplanten Einbindung und Rohrgräben, einschl. der Kopflöcher, Boden frei Baustelle lie- fern, anfahren und direkt an der Einbaustelle abladen, verteilen und lagenweise verdichten.

Bei der Verfüllung und Verdichtung sind die Hinweise und Be- dingungen des Baugrundgutachten zu berücksichtigen und ein- zukalkulieren.

Rohrgrabenbreite nach DIN 4124
Rohrgrabentiefe bis 1.75 m

Material:  Kies - Sand  - Gemisch
  (Gruppe GW nach DIN 18196 mit 40 % ge- brochnen Anteilen gem. ZTV-SoB 20)
  klassifizierte Frostschutzschicht

Körnung:  0/45

Verdichtung:  gem. ZTVE Pkt. 9.5

Bereich:  Baugrube und Rohrtrasse Gasleitung

Abgerechnet wird nach mittler Rohrgrabentiefe abzügl. durch Rohrleitung, Bettungssand und Oberflächenaufbau verdrängten Bodens
Menge: 50,000 m³

**3.3.70 Zusätzliche Verdichtung**
Zulageposition - als Handverdichtung im Bereich der Leitungs- trasse bei Verfüllung des Rohrgrabens der Gasversorgungs- anschlussleitungen.
Leitungen bis da 63
Menge: 100,000 m

#### Abschnitt 3.4 Gasversorgung - Anschlussleitung

*Hinweis: Hinweise*
Verlegearbeiten
Alle Einheitspreise verstehen sich einschließlich Lieferung und Montage.

Verlegen
Breite, Ebenmäßigkeit und Gefälle der Grabensohle prüfen. Rohre und Rohrleitungsteile vom Lagerplatz der Baustelle an die Verwendungsstellen befördern, in den Graben einlassen, die Rohrverbindung, soweit hierfür keine besondere Vergütung vor- gesehen ist, herstellen, die Rohre sorgfältig unterstopfen, durch seitliches Beistampfen festlegen und gegen Aufschwimmen so- wie für die Druckprüfung ausreichend sichern, das Eindecken der Rohrleitung mit geeignetem Boden und dessen Verdichtung überwachen.
In den nachstehenden Einheitspreisen ist ein Umsteifen der Baugrubenverkleidung nicht einzurechnen.
Die Gasleitung sind aus Druckrohrleitungen aus PE-100 RC vorzusehen.
Die Verbindungen der Druckrohrleitungen aus PE sind mittels Heizwendelschweißen herzustellen.
Aufwände für zusätzliches Schneiden / Verbinden der Rohr- leitungen auf der Leitungslänge (Einpassen der Knotenpunkte) sind einzurechnen.
Rohre
Das Rohrmaterial hat das Herstellungsjahr / Ausführungsjahr zu haben. Herstellerbescheinigung und Lieferscheine sind dem AG vor Baubeginn vorzuweisen.
Für die Produktion der Rohre ist ein Qualitätsmanagementsys- tem nach DIN EN ISO 9001 nachzuweisen. Eine DVGW-Zulas- sung sowie die Dokumentation der Rohrqualität nach DIN EN 10204 sind im Auftragsfall vom Bieter einzureichen.
Für die Verlegung und Montage der Rohrleitungen ist nur nach DVS 2212 oder DVGW GW 330 geschultes Personal zugelas-sen.
Die Verlegung hat mittels Heizelement - Stumpfschweißung ge- mäß DVS 2207-1 zu erfolgen.
Sämtliche für die Schweißung relevanten Schweißparameter sind aufzuzeichnen und nach Beendigung der Schweißarbeiten der Gasversorgung zu überreichen.
Gasrohr PE 100 auf die Baustelle liefern, entladen zwischen- lagern und zur Rohrverlegung im offenen Rohrgraben vorberei- ten.
Herstellen der Schweißverbindungen mit Elektroschweißmuffen oder im Stumpfschweißverfahren einschließlich Schweißnaht- vorbereitung.
Rohrleitung in Teilabschnitten, einschl. erforderlicher Schnitte im offenen Rohrgraben verlegen.
Die Leistung beinhaltet die Montage der PE-Fittinge (E-Muffen).
Einbindungen und die Montage der Formteile werden gesondert vergütet. Trassenband gelb, Achtung Gasleitung liefern und ver- legen.

Formteile
Die Fittinge müssen Herstellungsjahr / Ausführungsjahr haben. Herstellerbescheinigung und Lieferscheine sind dem AG vor Baubeginn vorzuweisen.
Die angebotenen PE-100-Formteile SDR 11 müssen hinsichtlich der Abmessungen und Toleranzen sowie in den Güteanforder- ungen der DIN 16963,DIN 8074/75, DIN EN 1555 und DIN EN 12201 entsprechen.
Für den Einsatz im Bereich der Gasversorgung ist eine Zulas- sung des DVGW erforderlich. Die Verarbeitung und Montage der Schweißfittings ist im Temperaturbereich von 0 bis 45° zu erfolgen. Gegen negative Witterungseinflüsse (Schnee, Wind, niedrige Temperaturen, Regen, Luftfeuchtigkeit) sind entsprech- ende Maßnahmen zu ergreifen, z.B. das Abschirmen des Schweißbereiches. Die vorbereitenden Arbeiten müssen ohne zeitliche Unterbrechung durchgeführt werden. Der Schweißvor- gang hat direkt anschließend zu erfolgen. Das Entfernen der Oxidschicht im Schweißbereich hat mit Werkzeugen zu erfol- gen, die eine sichere spanabhebende Bearbeitung gewähr- leisten.
Es sind nur Reinigungsmittel zulässig, die ausdrücklich für die Verwendung bei PE-Schweißverbindungen zugelassen sind. Der Reiniger muss vor der Verschweißung komplett verdunstet sein. Um eine sichere und spannungsfreie Positionierung der Schweißverbindungen gewährleisten zu können, ist es oftmals unabdingbar, dass zusätzliche Werkzeuge wie Rundungsschel- len und Halteeinrichtungen verwendet werden müssen. Diese Werkzeuge sind in entsprechender Anzahl vorzuhalten. Sie dür- fen erst nach Beendigung der auf den Fittings angegebenen Abkühlzeiten demontiert werden. Formstück aus PE 100 oder aus Stahl während der Rohrverlegung oder im Bereich von Einbindungen und Trennungen in die Rohrleitung einbauen. Herstellen der Schweissverbindungen mit Elektroschweissmuf- fen oder im Stumpfschweissverfahren einschliesslich Schweiss- nahtvorbereitung.

Alle Verbindungen der Formstücke / Armaturen sind Schweiß- verbindungen. Schieber usw. sind mit PE-Anschweißende aus- gestattet. Alle Formteile sind aus PE bzw. Stahl (SMU - Über- gang St/PE).
Vor Baubeginn sind die Herstellerbescheinigungen und die je- weiligen Abnahmeprüfzeugnisse dem AG vorzulegen.

Bei Richtungsänderungen ohne Armaturen ist auch der Einsatz von dem Rohrmaterial entsprechenden Formstücken möglich (z.B. PE-Bögen).
Die Formstücke / Armaturen werden vom Auftragnehmer gelie- fert; sie sollen möglichst vom Lieferwerk der Rohre bezogen werden. Die Formstücke / Armaturen sind vom Lagerplatz der Baustelle zur Verwendungsstelle zu befördern, in den Rohr- graben einzulassen, in die Rohrleitung einzubauen einschließ- lich Herstellen der Rohrverbindung.

Der Einbau der Formstücke / Armaturen, die nachfolgend nach Werkstoff, Art und Nennweite aufzuführen sind, wird wie folgt vergütet:
Sofern Einbindungen in vorhandene Leitungen vorgenommen werden, sind Querschläge auszuführen und die vermuteten Annahmen für Werkstoff, Art und Nennweite der vorhandenen Leitungen zu überprüfen, erst dann sind Bestellungen auszu- lösen.

*Hinweis: Es werden 13 Grundstücke angebunden.*
davon:
- 7 Stck. nördlich der Winterfeldtstraße
- 6 Stck. südlich der Winterfeldstraße

(Der genaue Lage der vorh. Grundstücksanschlüsse ist vor Ort durch Suchschachtungen und durch schriftliche Bestä- tigung des Leitungsträges festzulegen.)

*Hinweis: Abrechnungshinweis*
Die Aufmaßskizzen sind pro Hausanschluss mit allen relevanten Positionen aufzustellen, um eine eindeutige Kostenzuordnung zu erreichen.

*Hinweis: Leitungen*

*Hinweis: Verlegung im offnen Rohrgraben*

**3.4.10 Warnband liefern / verlegen**
Trassenwarnband aus Kunststoff 100 mm breit, Farbe gelb, mit der Aufschrift "Achtung Gasleitung" ohne Ortungsdrähte liefern und 30 cm über Rohrscheitel verlegen, einschl. Materialliefer-ung.
Menge: 100,000 m

**3.4.20 Druckrohrleitung 63 x 5.8 mm liefern / verlegen**
Druckrohrleitung aus PE-100 RCSDR 11 in PN 10 für die Gas- versorgung

Dimension:  63 x 5.8 mm
Farbe:  orange-gelb

Bereich:  Hausanschlussleitungen
  in Teillängen

PE-HD Druckrohr nach DIN EN 13244, DIN 8074 / 8075, SDR 11, PN 10, in den erforderlichen Längen liefern, abladen und ordnungsgemäß nach Verlegeanweisung gem. ZTV verlegen.

In die Position ist die Montage einschl. erforderlicher Schweiss- verbindungen einzukalkulieren.

Kosten für das Unterziehen der Rohre unter Kabelkanäle, Ka- bel, Kanalleitungen, Wasserleitungen usw. hat der Auftragneh- mer mit in diese Position einzurechnen.

Ausführung nur durch Firmen mit DVGW-Bescheinigung.

Hersteller:  wavinSaf Tech RC
  (oder gleichwertiger Art)

gew. Hersteller: '...................................................'
Menge: 100,000 m

*Hinweis: Anschweißarmaturen / Anbohrarmaturen*

**3.4.30 2 Zoll Anbohr-T-Stück**
Stahl-Aufschweiß T-Stück mit Absperrventil und PE-Anschluss für Stahl-Rohr liefern und einbauen.

Hauptrohr:  Niederdruckgas-Leitung Stahl (PE-ummantelt)
  DN 150,
Abgang:  Gas-Grundstücksanschluss PE 100
  63 x 5.6 mm / SDR 11 / PN 16
Farbe:  gelb

Stahl Aufschweiß T-Stück AT.0057
Typenbezeichnung: ATA544V-PES63 PE100
Mit Ventil
AT-Stutzen: ATA544 AG2,5“ / IG 2“
Ausgeklinkte Ausführung
Abgang:  mit Stahl-PE Übergang PE100
Abgangnennweite: DN50/DPE63
Mit Kunststoffkappe
Nenndruck PN5
Zulassung: DVGW PS / MOP5; PT7,5

einschließlich aller Übergangsstücke liefern und einbauen.

Vor Baubeginn sind die Herstellerbescheinigungen und die je- weiligen Abnahmeprüfzeugnisse dem AG vorzulegen.

Hersteller:  Schuck
Typ:  ATA544V-PES63 PE100
  (oder gleichwertiger Art)

gew. Hersteller: '....................................................'
Menge: 13,000 Stck

**3.4.40 Teleskopeinbaugarnitur für Anbohr-T-Stück**
Teleskoperdeinbaugarnitur für vorgenanntse Anbohr-T-Stück, stufenlos höhenverstellbar und auszugsicher liefern und einbauen.

bestehend aus:
- Schutzrohr und Tülle aus HDPE
- Schlüsselstange aus S235JRG2 verzinkt
- Kuppelmuffe aus Zinkdruckguss
- Vierkantschoner EN- JM1010, verzinkt, Federn und Stifte Niro
- Splinte und Stifte aus Niro
- stufenlos verstellbar mit Auszugbremse und Auszugsicherung
- mit Sandschutzscheibe SW36

Rohrdeckung:  1.30 - 1.90 m

In die Position ist die Montage einschl. der erforderlichen Ver- bindungen einzukalkulieren.

Hersteller:  vonRoll hydro
Typ:  Teleskopeinbaugarnitur, Figur 8326
  (oder gleichwertiger Art)

gew. Produkt: '....................................................'
Menge: 13,000 Stck

**3.4.50 Verstellbare Straßenkappe für Anbohr-T-Stück**
Straßenkappe aus Kunststoff gemäß DIN 4057, Oberteil mit verzahntem Rand liefern und einbauen.

DVGW- zertifiziert, wartungsfreie höhenverstellbare Ausführung für den Einbau von Anbohr-T-Stück, Gas.
Abmessungen und Deckelgewicht nach DIN 4057, zweiteiliges Gehäuse aus glasfaserarmiertem Kunststoff.
Der Kunststoff muss Öl- und Streusalzfest sein.
Alle Teile müssen recyclingfähig sein.
In eingebautem Zustand müssen 200 kN Druck Belastung von der Straßenkappe aufgenommen werden.
Kraftschlüssige vertikale Verbindung zur Asphaltschicht durch eine Verzahnung an der Unterseite des Auflagerandes des Ver- stellteils.
Der Deckelsitz muss so ausgelegt sein, dass ein vorzeitiger Abriss und einvorzeitiges Absinken des Deckels nicht möglich ist.
Der Einbau der Kappe sollte ohne zusätzliches Unterstopfen möglich sein.

Temperaturbeständigkeit bis 245°

Um eine Dauerhafte Verstellmöglichkeit währen der Bauphase zu gewährleisten, ist durch eine entsprechende Abdichtung, dass Eindringen von Verunreinigungen zwischen Grundkörper und Verstellteil zu  verhindern.

Eine Neigungseinstellung von 4°  zwischen Grundkörper und Verstellteil, bei ca. 50% des Auszuges, zur Niveauanpassung,  muss möglich sein. Das Verstellteil muss ohne Hilfsmittel in jeder sinnvollen Position fixierbar sein.

Deckel aus Gusseisen EN- JL 1030 (GG- 20), nachhaltig Korrosionsgeschützt. Deckelverschraubung aus X5CrNi 1810-  Stahl, Steg aus Cr- Stahl mit mind. 13% Chromanteil.

Hersteller: Serius GmbH
Typ:  4057 VGrip
  (oder gleichwertiger Art)

gew. Produkt: '....................................................'
Menge: 13,000 Stck

**3.4.60 Unterlagsplatten für Ventilanbohrarmatur**
Tragplatte aus Kunststoff für Straßenkappe gem. DIN 4057, verstellbar.
Tragplatte Anbohr-T-Stück passend vom Hersteller der Stras-senkappe.
Menge: 13,000 Stck

*Hinweis: Beschilderung*

**3.4.70 Schieberschild Grundstücksanschluss, 140 x 100 mm**
Schieberschild aus Kunststoff mit auswechselbaren Ziffern und Leerfelder an der von der Bauleitung bezeichneten Stelle an- bringen, einschließlich aller erforderlichen Dübel, Messing-, Alu- schrauben oder Montagekleber.
Die vorgenannten Armaturen sind auf das angebrachte Hinweis- schild einzumessen, und die entsprechenden Ziffern sind auf dem Schild anzubringen. Höhe ca. 1.2 m bis 2.2 m; seitlicher Abstand nicht größer als 5.0 m; Schild nach DIN 4066/ 4067/ 4068; komplett liefern und montieren..

Für die Beschilderung ist die Beschilderungsvorschrift der Stadt- werke Prenzlau zu verwenden (siehe Anlage 03).

Schieberschild:  140 x 100 mm (Grundstücksanschlluss)
Gas:  Grundfarbe gelb, Beschriftung schwarz
Fabrikat:  Franken Plastik GmbH
  oder gleichwertiger Art

gew. Fabrikat: '....................................................'
Menge: 13,000 Stck

#### Abschnitt 3.5 Prüfungen / Dokumentation

**3.5.10 Sichtprüfung durchführen; da 63**
Durchführung einer Sichtprüfung Gas-Grundstücksanschluss- leitung bis da 63 vor Grabenverfüllung, nach Bauablauf- / Tech- nologieplan.

Abgerechnet wird der jeweilige GA-Anschluss.

Ein Prüfprotokoll ist zu erstellen und vor Grabenverfüllung vor- zulegen.
Menge: 13,000 Stck

**3.5.20 Druckprüfung durchführen**
Druckprüfung, auch in Teilabschnitten nach DVGW-Arbeitsblatt G469 B 3 in Abstimmung mit dem AG durchführen einschlies-slich Montage der für die Druckprüfung notwendigen Materialien (PE-Doppelmuffe, Anbohrschelle, PE-Endkappe, Gasrohr o.ä.)

Nach erfolgreicher Druckprüfung G 469 (B3) ist im Beisein des AG eine Sichtprüfung nach G 469 (A3) durchzuführen, nachdem kann die Gasleitung begast werden und auf Gasreinheit geprüft werden.
Menge: 13,000 Stck

#### Abschnitt 3.6 Örtliche Anlagen / Besonderheiten

**3.6.10 Untertunnelung herstellen**
Untertunnelung von Einfriedigungsmauern / Hecken / Stütz- wänden / Leitungen und dergleichen mehr zum Einziehen von Grundstücksanschlussleitungen mit entsprechender Abfangung bis 2.00 m Tiefe herstellen, einschl. Aushub der Start- und Zielbaugrube.

Der Zwischenraum ist anschließend mit Flüssigboden zu ver- schlämmen.

Die Untertunnelungen sind durch Fotos und Aufmaß zu doku- mentieren und einzumessen.
Ausführung nach Anweisung der Bauleitung.
Menge: 4,000 Stck

**3.6.20 Kernbohrung**
Kernbohrung für Gashauseinführung bis da 63 durch Gebäude-/ Stützmauer einschl. Aushub der notwendigen Baugrube durch- führen.

Komplettleistung incl. aller Erd- und Nebenarbeiten.

Mauerdicke:  bis 70 cm
Mauermaterial:  Feldsteine, Kalksandstein, Beton, Stahlbeton
  usw.
Menge: 12,000 Stck

**3.6.30 Montage Hauseinführungskombination Gas da 63 Nasseinbau**
Montage der Hauseinführungskombination Gas im Gebäude, Hauseinführungskombination mit Sytemzulassung da 63 höhen- und fluchtgerecht zugfest einbauen, gas- und wasserdicht ver- schließen mittels zertifizierte Vergussmörtel.
Nur mit vom DVGW, ÖVGW und SVGW in Kombination mit den Schuck-Hauseinführungen geprüfte und zertifizierte Verfüllma- terialien verwenden:

Hersteller: Schuck Gashauseinführung
  HSP-PE-SKEFLGTN mit Firesafe Schalthebel
  und Auszugsicherungsplatte
  BL: 1040
  Schuck Beto-Fix Plus
  Tangit M 3000 der Firma Henkel
  Verpressharzschaum "308" der Firma Büttig
  (oder gleichwertiger Art)
Menge: 12,000 Stck

**3.6.40 Verschließen vorh. Wanddurchführung (alt)**
Vorhandene Öffnung / Wanddurchführung der stillgelegten / ab- gebrochenen Gashauseinspeisung bis DN 300 abdichten.

Zwischenraum dauerhaft mit geeignetem und zugelassenem Material verschlämmen.

Komplettleistung incl. Materiallieferung, aller Erd- und Neben- arbeiten.,

Mauerdicke:  bis 70 cm
Mauermaterial:  Feldsteine, Kalksandstein, Beton, Stahlbeton
  usw.
Menge: 12,000 Stck

**3.6.50 Schieberabdeckung anpassen (ziehen)**
Schieberabdeckung freilegen und nach Bauaulauf Zug um Zug an die neue planmäßige Höhe anpassen.
Aufbrucharbeiten zum Freilegen der Abdeckung ausführen.
Ausbauen sowie eventuelles Liefern und Einbauen von Abdeck- teilen sind einzurechnen und werden nicht gesondert vergütet.
Fläche aus Asphalt.
Abdeckung höher setzen bis 15 cm.
Fuge mit Mörtel MG III nach DIN 1053 unter Verwendung von mindestens 3 Distanzstücken entsprechender Festigkeit füllen. Füllung glattstreichen.

Fuge zwischen Rahmen und Asphaltdecke mit heiß zu ver-arbeitendem bitumenhaltigen Fugenvergußmasse gemäß ZTV Fug-StB, Teil 1 vergießen.
Menge: 5,000 Stck

**3.6.60 Pflastersatz - Schieber**
Betonsteinpflastersatz nach DIN EN 13198 für Schieberkappen für Bereiche im Betonsteinpflaster liefern und einbauen.

Umsäumplatte:  rund
Durchmesser:  145 -190 mm (innen)
Steinhöhe:  100 mm
Farbe:  siehe Pflasterhauptposition
Oberfläche:  siehe Pflasterhauptposition
Außenmaße:  300 x 300 mm bzw. 400 x 400 mm

Einbaubeschreibung
Schieberkappenumrandungen sind lot- und fluchtgerecht unter Berücksichtigung der angegebenen Höhenpunkte in Bettungs- material zu verlegen. Zum umgebenden Pflasterbelag ist eine Fugenbreite von 5 mm einzuhalten

Oben beschriebene Betonelemente gefertigt nach DIN EN 13198 liefern, fachgerecht nach Verlegeplan versetzen. Die Ver- legehinweise des Herstellers sind ebenso Vertragsgrundlage, wie die DIN 18318. Die Produkte müssen vom Güteschutz (BGB) fremdüberwacht sein.

Hinweis
Das Gesamtraster der Verlegung muss nach ZTV Pflaster 20 durch vorheriges Auslegen von Steinreihen ermittelt werden.
Die Rastermaße können je nach Einbausituation variieren.
Menge: 2,000 Stck
